# Neubau Realschule Vilsbiburg
Angebotsaufforderung (GAEB DA XML 3.2, DA83)
Projekt: RSV
Währung: EUR
Bieterkommentare zugelassen: ja
Auftraggeber: Landkreis Landshut, vertreten durch, Hr. Landrat Peter Dreier, Josef-Neumeier-Allee 1, 84051 Essenbach
Erstellt mit: GXML Toolbox V3.3 R20230829, iTWO_64 V24.0.667, 14.04.2026

## Deckblatt
LEISTUNGSVERZEICHNIS

RSV - Neubau Realschule Vilsbiburg

Das Bauprogramm der Gesamtmaßnahme ist gegliedert in 2 Bauabschnitte
und umfasst den Neubau der Realschule Vilsbiburg mit anschließenden
Bestandsabbruch der bestehenden Schulgebäude. Die Realschule mit best.
Erweiterungsbauten wird durch den Neubau vollständig ersetzt.

Lage der Baustelle:
Gobener Straße 9, 84137 Vilsbiburg

Lage Realschule:
Amselstraße 6, 84137 Vilsbiburg

Die Baumaßnahme wird im Auftrag:
Landkreis Landshut
vertreten durch
Hr. Landrat Peter Dreier
Josef-Neumeier-Allee 1
84051 Essenbach
ausgeführt.

Gewerk:
A_25 Trennvorhänge Sporthalle

Stand 14.04.2026

## A_25 Trennvorhänge Sporthalle
Datum: 14.04.2026

*Hinweis: Inhaltsverzeichnis*
INHALTSVERZEICHNIS
A - ALLGEMEINE REGELUNGEN UND BAUBESCHREIBUNG

B - ZUSÄTZLICHE ALLGEMEINE VERTRAGSBEDINGUNGEN
B.01. Beim Ausfüllen des LV unbedingt beachten
B.02.  Automatische Sortierung
B.03. Aufenthalts- und Lagerräume
B.04. Firmenschilder
B.05. Flächen Baustelleneinrichtung
B.06. Arbeitszeit und Lärmschutzauflagen
B.07.  Bauseitige Leistungen, Bauumlage
B.08. Baubeleuchtung
B.09. SiGe gemäß Baustellenverordnung
B.10. Bauleistungen im Stundenlohn
B.11. Bauschutt, Abfall
B.12. Materialökologie
B.13. Normenabweichung

C - WEITERE ZUSÄTZLICHE VERTRAGSBEDINGUNGEN (GEWERKESPEZIFISCH)
C.01. Angebot des Bieters, Art und Umfang der Leistungen
C.02. Ausführung allgemein
C.03. Ausführung gewerkespezifisch
C.04. Abkürzungen
C.05. Anlagenverzeichnis

D -GRUNDBESCHRIEBE UND LEISTUNGSPOSITIONEN
ZUSAMMENSTELLUNG

*Hinweis: A - ALLGEMEINE REGELUNGEN UND BAUBESCHREIBUNG*
A - ALLGEMEINE REGELUNGEN UND BAUBESCHREIBUNG
A.00 Allgemeiner Hinweis zur Normung (DIN 18299, 0)
Soweit in der Leistungsbeschreibung auf technische Spezifikationen (z.B. nationale Normen, mit denen nationale Normen umgesetzt werden, Europäische technische Zulassungen, gemeinsame technische Spezifikationen, Internationale Normen) Bezug genommen wird, werden auch ohne den ausdrücklichen Zusatz "oder gleichwertig", immer gleichwertige technische Spezifikationen in Bezug genommen.

A.01 Angaben zur Baustelle
Lage der Baustelle
Gobener Straße 9, 84137 Vilsbiburg

Lage Realschule
Amselstraße 6, 84137 Vilsbiburg

A.02 Allgemeine Angaben zum Bauprogramm
Das Bauprogramm der Gesamtmaßnahme ist gegliedert in 2 Bauabschnitte und umfasst den Neubau der Realschule Vilsbiburg mit anschließendem Bestandsabbruch der bestehenden Schulgebäude.
Die Realschule mit best. Erweiterungsbauten wird durch den Neubau vollständig ersetzt.
Die Baumaßnahme wird im Auftrag:
Landkreis Landshut
vertreten durch
Hr. Landrat Peter Dreier
Josef-Neumeier-Allee 1
84051 Essenbach
ausgeführt.

A.03 Voruntersuchungen
Im Zuge der Planungsvorbereitung wurden die unten aufgeführten Untersuchungen durchgeführt. Folgende Unterlagen können eingesehen werden:
Vermessungsplan
Baugrundgutachten
Nachweis des Wärmeschutzes gemäß EnEV
Nachweis des sommerlichen Wärmeschutzes
Schallschutznachweis
Brandschutznachweis

A.04 Gelände – Höhenlage (DIN 18299, 0.1.1)
Das Grundstück ist weitgehend eben und fällt leicht von +449m ü. NN an westlicher Seite auf +447üNN an nordöstlicher Seite ab. Als mittlere Geländehöhe wird +448,70m ü. NN angenommen. Die Planung sieht die Unterkante der Bodenplatte inkl. Dämmung und Sauberkeitsschicht von Bauteil A, B, C/ Pausenhalle und T/Dreifach-Turnhalle auf Höhe von ca. -5,64m zur GOK (OK FFB = -4,42m) vor, mit einer Abgrabung des Geländes zur Erstellung eines Tiefhofes vor der Pausenhalle im Südwesten.

Die Grundwasseroberfläche (Mittelwasserstand) liegt gem. Bodengutachten vom 31.01.2023 voraussichtlich bei ca. + 437m ü. NN. Nach den Daten der Grundwassermessstellen 800m südlich des Grundstückes, lag der höchst gemessene Wasserstand rund 1m über dem Mittelwasserstand.

Dies ergibt einen vorläufig angenommen HHW (Bemessungswasserstand Gebäudeabdichtung) von +438m ü. NN. Nach Aussage des Bodengutachten hat Grundwasser für dieses Bauvorhaben keine besondere Relevanz.
Der Bodengrund weist in den oberen Schichten kf-Werte deutlich unter 1*10-4 m/s auf. Der aktuelle Gebäudeentwurf sieht Durchdringung dieser Schichten vor. Damit erfolgt eine Gründung auf den gut durchlässigen Schottern. Bei gut durchlässiger Bauwerk-Rückverfüllung muss das Gebäude lediglich gegen Bodenfeuchte abgedichtet werden (Wassereinwirkungsklasse W 1.1-E)

A.05 Verkehrserschließung  (DIN 18299, 0.1.1)
Die Realschule liegt in einem Wohnbaugebiet mit Mischbebauung, wobei der Großteil freistehende Ein- und Mehrfamilienhäuser ausmacht. Das Schulgrundstück ist auf drei Seiten von Straßen begrenzt und stößt nur in süd-westlicher Richtung direkt an die Gärten der Nachbarbebauung. Auf nord-westlicher Seite verläuft der Drosselweg, eine schmale und für den Durchgangsverkehr gesperrte Zuwegung. Auf süd-östlicher Seite liegt der Starenweg, der in die Lerchenstraße mündet und aktuell in beiden Richtungen befahrbar ist.

Das Baufeld wird über die Gobener Straße erschlossen, welche wiederum westlich in die Seyboldsdorfer Straße und östlich in die Fronteshausener Straße mündet. Die Gobener Straße trennt den Realschulgrund vom Grundstück des gegenüberliegenden Maximilian-von-Montgelas Gymnasiums.

Ein Stau durch wartende LKWs auf der Gobener Straße im Bereich der Baustellenzufahrt ist grundsätzlich zu vermeiden. Besonders zu beachten ist der Ankunftsbereich der SchülerInnen des Gymnasiums auf der gegenüberliegenden Straßenseite. Für die Sicherung an Zu- und Ausfahrten über öffentliche Flächen gelten die Straßenverkehrsordnung (StVO), die UVV Bauarbeiten und die Richtlinien für die Sicherung von Arbeitsstellen an Straßen (RSA).

Nutzung von öffentlichen Verkehrsflächen: Wenn öffentliche Verkehrsflächen für Baustellenzwecke genutzt werden müssen, darf das erst erfolgen, wenn die erforderliche Sondernutzungsgenehmigung und verkehrsrechtliche Genehmigung mit Beschilderungsplan vorliegen. Die Einholung der Genehmigung beim Straßenverkehrsamt der Stadt Vilsbiburg

Stadt Vilsbiburg
AB32.2
Stadtplatz 26
84137 Vilsbiburg
erfolgt durch den AN.

A.06 Besondere Belastungen aus betrieblichen Bedingungen (DIN 18299, 0.1.2)
Vilsbiburg liegt an der B299 und der Ortskern wird von der Landshuter Straße, und in Verlängerung dieser, der Frontenhausener Straße durchkreuzt. In unmittelbarer Nähe der Baustelle befindet sich das Maximilian-von-Montesglas Gymnasium mit Kreis- und Stadtbibliothek sowie benachbarter Mehrfachsporthalle.

Es ist mit dem entsprechenden Publikumsverkehr zu rechnen:
In den Kernzeiten des Schulbetriebes zwischen 7:15 und  8:15 Uhr sowie zwischen  12:30 und 13:15  Uhr ist mit erhöhten Schülerströmen zu rechnen. In diesen Zeiten sind Anlieferungen und Schwertransport zu unterlassen.
Die Zufahrt auf das Baugelände erfolgt nur von Norden über die Gobener Straße oder in Abstimmung mit der örtlichen Bauleitung über den Drosselweg. Beim Verlassen des Baugeländes müssen die Baustellenfahrzeuge zwingend nach rechts in die Gobener Straße einbiegen und in Richtung Fronteshausener Straße fahren. Aus Sicherheitsgründen ist das Linksabbiegen beim Verlassen der Baustelle untersagt.

Das bestehende Realschulgebäude mit Nebengebäuden bleibt während der gesamten Baumaßnahme in Betrieb.
Während der Bauzeit wird ein Teil der Klassen in einer Ausweichanlage in Containerbauweise auf dem Vorplatz der Realschule (Erschließung über Amselstraße) untergebracht.

A.07 Bauliche Anlagen, Bauwerk, Neubau (DIN 18299, 0.1.3)
Bei dem Neubau handelt es sich um einen Massivbau mit Flachdecken, mit tragenden Trennwänden innen und Stahlbetonstützen/ bzw. -wänden mit einer vorgehängten, hinterlüfteten Holz-Element-Fassade. Die Außenwände und die Bodenplatte in den unterirdischen Geschossen werden aus Stahlbeton errichtet.

Außenabmessungen gesamt:
Die maximalen Außenabmessungen (oberirdisch) für die Gesamtbaumaßnahme betragen insgesamt:
ca. 100m x 90m
davon
BT A: ca. 34m x 40m
BT B: ca. 45m x 34m
BT C: ca. 34m x 50m
Turnhalle: ca. 33m x 50m

Gebäudehöhe UK Bodenplatte bis OK Attika): ca. 17,75m
Regelgeschosshöhe UG: 4,42m
Regelgeschosshöhe EG bis 2 OG: 3,91m

Pausenhalle:
lichte Raumhöhen Rohbau Pausenhalle (UG): 8,00m
lichte Raumabmessungen Rohbau Pausenhalle: 15m x 26m

Turnhalle:
lichte Raumhöhe Turnhalle Rohbau bis UK Holzbinder: 7,60m
lichte Raumhöhe Rohbau Nebenräume (Untergeschoss): 4,10m
lichte Raumhöhe Rohbau Tribüne/ Nebenräume (Erdgeschoss): 4,80m/ 3,60m

Baukonstruktion:
Gründung: Stahlbetonflachgründung gem. Statik mit unterseitiger Perimeterdämmung nach Vorgabe Bauphysik, Sauberkeitsschicht (lediglich Abdichtung gegen Bodenfeuchtigkeit erforderlich)

Fassade:
Hinterlüftete Holzfassade, inkl. Dämmung vor Stahlbetonwandscheiben und vorgehängtes Streckmetall vor Stahlbetonscheiben im Bereich der Fluchttreppenhäuser

Vertikale Baukonstruktionen:
Stahlbetonwände zur Aussteifung, Sichtbeton bzw. in Teilbereichen holzbekleidet
Kalksandsteinwände, verputzt (klassenseitig) bzw. holzbekleidet (flurseitig, Holzwerkstoff A2) im Falle der Anforderung Brandwand oder Bauart Brandwand ohne statische Anforderungen
Systemtrennwände in allen anderen Bereichen, die an Flure und Lernlandschaften angrenzen und als Trennwände zwischen Klassenzimmern, 2lagig GK-beplankt, gestrichen
in Teilbereichen sichtbare Holz- und Stahlbetonoberflächen lasiert/geölt

Horizontale Baukonstruktionen:
Im gesamten Gebäude wird mit Stahlbetonflachdecken mit schlaffer Bewehrung, d=34cm geplant. Treppen als Fertigelemente aus Stahlbeton, Ausführungsqualität Sichtbeton mit sandgestrahlter Oberfläche

Dachkonstruktionen:
Notabdichtung nach DIN, EPS bzw. Mineralwoll-Gefälledämmung, Bitumenabdichtung, zweilagig, Wurzelschutz, zur Aufnahme eines Gründaches (Bienenweide) auf dem Hauptdach sowie Sporthallendach
Entwässerung über Attikaabläufe in Fassadenebene, Fallrohr in Fassadenebene bis OK Gelände, Notentwässerung analog, Auslauf 50cm über GOK ins Gelände

A.08 Bodenverhältnisse (DIN 18299, 0.1.9)
Im Zuge der Planungsvorbereitung wurden Bodenuntersuchungen und ein ergänzendes Baugrundgutachten erstellt. Die darin enthaltenen Angaben sind zwingend vom AN zu beachten.

Der Baugrund besteht in einer Tiefe von ca. 2,40m bis 4,20m unter GOK aus prinzipiell tragfähigem, aber setzungsempfindlichem Boden aus Lößlehmen. Darunter folgen dicht gelagerte Schichten aus Sanden und Kies-Sandgemischen, die sehr gut tragfähig sind und eine Gründung gut möglich macht.

A.09 Baumschutz (DIN 18299, 0.1.14)
Im Baufeld und entlang der Erschließungsstraßen Gobener Straße sowie Starenweg und Drosselweg befindet sich schützenswerter Baumbestand. Der Wurzelbereich der Bäume darf nicht befahren oder für das Abstellen von Gegenständen/Fahrzeugen genutzt werden und ist von Lagermaterial freizuhalten und wird durch einen Baumschutzzaun eingegrenzt.

Die Errichtung des Baumschutzzaunes erfolgt durch ein gesondertes Gewerk. Unterhalt und Rückbau erfolgen durch dieses Gewerk.

Bei Arbeiten in der Nähe von Baumkronen muss vom Rand der Krone ein Mindestabstand von 1,50m eingehalten werden. Verletzungen an Wurzeln, Stamm und Krone sind unbedingt zu vermeiden. Eine vorsätzliche oder fahrlässige Zerstörung des Baumbestandes wird als Ordnungswidrigkeit mit Geldbuße gemäß Baumschutzverordnung behandelt. Bei Beschädigungen von Wurzeln, Stamm und Krone hat der Verursacher außerdem die Kosten der Baumbehandlung durch eine Fachfirma zu tragen. Eventuelle Entschädigungsansprüche für zerstörte Baumteile bemessen sich nach dem Baumwertermittlungsverfahren von Koch und sind an den Eigentümer zu erstatten. Im Zuge der Kranarbeiten ist auf die Krone besonders Rücksicht zu nehmen. Beschädigungen werden auf Kosten des Verursachers durch eine Fachfirma nach Wahl des AG behoben.

A.10 Vorhandene Anlagen (DIN 18299, 0.1.16)
Der Baugrund ist nach aktueller Spartenauskunft frei von durchquerenden Leitungen und/ oder Kanälen. Die Versorgung mit Gas, Wasser, Strom und Glasfaser erfolgt an der nord-westlichen Grundstückgrenze, Nähe Kreuzung Amselweg mit Drosselweg. Die Stromleitungen liegen auf dem Grundstück, parallel zur Grundstücksgrenze vom Trafohäuschen kommend. Die Stichleitung Gas zum Bestandsgebäude befindet sich  Bereich Vorplatz/ Haupteingang Realschule.

Das Schulgrundstück wird an nord-westlicher Seite vom Mischwasserkanal gesäumt, dieser folgt dem Verlauf von Drosselweg und in Verlängerung Amselweg.

Der Übersichtsplan Wasser-Strom-Glasfaser und Übersichtsplan Gasleitung liegen dem Leistungsverzeichnis bei. Die Erkundung der Lage der Sparten liegt im Verantwortungsbereich des AN.

A.11 Kampfmittel (DIN 18299, 0.1.18)
Aus dem Vorerkundungsbericht vom 14.10.2022, GUBD Bauconsult GmbH geht hervor, dass kein unmittelbarer Handlungsbedarf besteht:

„Nach Auswertung der vorliegenden Luftbilder können im Planungsbereich keine konkreten Hinweise auf Kampfhandlungen festgestellt werden. Der Standort fällt in Anlehnung an die Baufachlichen Richtlinien Kampfmittelräumung (2018) in die Kategorie 1: Ein konkreter Kampfmittelverdacht hat sich nicht bestätigt.

Daraus lässt sich nach den BfR KMR kein unmittelbarer Handlungsbedarf ableiten. Hiervon unberührt bleibt das nicht ausschließbare Restrisiko von Zufallsfunden.“ (Vorerkundungsbericht vom 14.10.2022, GUBD Bauconsult GmbH)

A.12 Arbeiten anderer Unternehmer auf der Baustelle (DIN 18299, 0.1.22)
Die Arbeiten müssen mit den zeitgleich ablaufenden Nachbargewerken ineinander greifen. Erforderliche Abstimmungen erfolgen mit der örtlichen Objektüberwachung (OÜ). Der Auftragnehmer hat einzukalkulieren, dass diese Gewerke parallel ausgeführt werden und sich hierdurch entsprechende Erschwernisse und Arbeitsunterbrechungen ergeben können.

*Hinweis: B - ZUSÄTZLICHE ALLGEMEINE VERTRAGSBEDINGUNGEN*

*Hinweis: B.01 Beim Ausfüllen des LV unbedingt beachten*
B.01. Beim Ausfüllen des LV unbedingt beachten

Vom Bieter sind die Felder für Einheitspreis und Gesamtbetrag auszufüllen. Die Mengenansätze und Abrechnungseinheiten sowie die LV-Texte dürfen keinesfalls verändert werden. Ebenso darf die Reihenfolge der Positionen und die Endzusammenstellung nicht verändert werden.

Grundlage des Angebotes ist die Leistungsbeschreibung. Etwaige Unklarheiten und Abweichungen von den zur besseren Verständlichkeit beiliegenden Plänen sind vor der Abgabe des Angebotes mit der ausschreibenden Stelle zu klären. Der Bieter ist gehalten, die im Leistungsverzeichnis beschriebenen Details auf Vollständigkeit, fachgerechte Ausführung und Eignung für den vorgesehenen Verwendungszweck zu überprüfen.

Der Auftragnehmer erhält die Ausführungsunterlagen vom Auftraggeber ausschließlich in digitaler Form (Dateiformat pdf).

*Hinweis: B.02 Automatische Sortierung*
B.02.  Automatische Sortierung

Die Verdingungsunterlagen und das Leistungsverzeichnis wurden automatisch sortiert. Der Bieter hat die Vollständigkeit der Unterlagen anhand der Seitenzahlen zu überprüfen und eventuell fehlende Blätter bei der ausschreibenden Stelle anzufordern. Alle Seiten sind fortlaufend durchnummeriert.

*Hinweis: B.03 Aufenthalts- und Lagerräume*
B.03. Aufenthalts- und Lagerräume

siehe EFB 214.H_WBVB, Pkt.10.22

Straßen, Wege, Lager- und Arbeitsplätze innerhalb des Baugeländes werden in bestehendem Zustand zur Verfügung gestellt und von der Objektüberwachung zugewiesen.  Sie können vom Auftragnehmer nur auf eigene Gefahr benutzt werden.

*Hinweis: B.04 Firmenschilder*
B.04. Firmenschilder

Das Anbringen eigener Firmenschilder ist auf der Baustelle nicht zulässig. Der Auftragnehmer kann kostenpflichtig auf der Bautafel genannt werden.

*Hinweis: B.05 Flächen Baustelleneinrichtung*
B.05. Flächen Baustelleneinrichtung

Die für die Baumaßnahme für alle Auftragnehmer (nur anteilig) zur Verfügung stehenden Flächen sind dem Lageplan bzw. Baustelleneinrichtungsplan zu entnehmen und können nur anteilig genutzt werden.

Das Lagern von Material, sowie das Aufstellen von Gerät / Container auf dem Baustellengelände ist nur nach vorheriger Abstimmung und Genehmigung durch den AG auf eigens dafür zugewiesenen Flächen möglich.
Lagerflächen sind vom AN stets in aufgeräumten Zustand zu halten und nach Abschluss in dem vorgefundenen Zustand zu übergeben. Die zur Verfügung stehenden Lagerflächen werden jedem Auftragnehmer von der Objektüberwachung zugewiesen.

Es besteht kein Anspruch auf Parkmöglichkeit auf dem Baugelände.

*Hinweis: B.06 Arbeitszeit und Lärmschutzauflagen*
B.06. Arbeitszeit und Lärmschutzauflagen

Es darf nur zu den Arbeitszeiten gem. WBVB (EFB 214.H) gearbeitet werden. Lärmintensive Arbeiten müssen zuvor gemeldet und mit der Objektüberwachung sowie dem Auftraggeber abgestimmt werden.
Unter Umständen ist davon auszugehen, dass außergewöhnliche Arbeitszeiten, wie z. B. Sonn- und Feiertagsarbeit und Nachtarbeit erforderlich werden, bedürfen jedoch vorab der Abstimmung mit der Objektüberwachung und dem Auftraggeber.

*Hinweis: B.07 Bauseitige Leistungen, Bauumlage*
B.07.  Bauseitige Leistungen, Bauumlage

Für alle Auftragnehmer wird eine Wasserversorgung und Baustromversorgung aufgebaut. Über Leitungsquerschnitt und Wasserdruck wird im Bedarfsfall Auskunft erteilt. Der Anschluss von elektrischen Heizungen (z. B. für Aufenthaltscontainer) an die Baustromversorgung ist nicht zulässig.
Die Verbrauchskosten für Baustrom und Bauwasser trägt der Auftragnehmer. siehe Formblatt 214.H
Die Versorgungsleitungen ab der Entnahmestelle sind vom Arbeitnehmer selbst zu errichten.

*Hinweis: B.08 Baubeleuchtung*
B.08. Baubeleuchtung

Die Baubeleuchtung (Allgemeinbeleuchtung) wird für die Ausbauarbeiten im gesamten Bau und in Teilbereichen der Außenanlagen bauseits erstellt und unterhalten. Die Arbeitsbeleuchtung hat jeder Auftragnehmer für sein Gewerk selbst zu erbringen.

*Hinweis: B.09 SiGe gemäß Baustellenverordnung*
B.09. SiGe gemäß Baustellenverordnung

Gemäß der "Verordnung für Sicherheit und Gesundheitsschutz auf Baustellen (BaustellV) hat der AG einen Koordinator bestellt (§ 4 BaustellV). Der Koordinator wird seine Aufgaben nach der BaustellV wahrnehmen.
Der Bauherr überträgt seine Verpflichtung gemäß Baustellenverordnung einem Dritten. Als Dritter wird für die Koordinierung gemäß §2 und §3 der Baustellenverordnung (BaustellVO), ein SiGe-Koordinator mit dem Auftragsschreiben bekannt gegeben.

Im Rahmen der Rechte und Befugnisse des Auftraggebers hat der Koordinator Weisungsbefugnis in allen Belangen der Arbeitssicherheit und des Gesundheitsschutzes. Dem Koordinator gegenüber ist nur der Auftraggeber weisungsbefugt.

Ein für die Baumaßnahme erstellter Sicherheits- und Gesundheitsschutzplan mit Baustellenverordnung ist von den am Bau Beteiligten zu berücksichtigen und einzuhalten.
Bei der Durchführung der Arbeiten sind die einschlägigen Gesetze, Verordnungen, EG-Recht, Arbeitsstättenrichtlinie und Technischen Regeln sowie Vorschriften, Regeln und Informationen der Berufsgenossenschaften zu berücksichtigen.

Der AN hat dem Koordinator den Beginn neuer Arbeiten (z.B. Gerüststellung) vorher rechtzeitig anzuzeigen und die erforderlichen Unterlagen hinsichtlich sicherheitstechnischer Belange zu übergeben. Die Verantwortlichkeit des AN für die Erfüllung seiner Arbeitsschutzpflichten bleibt unberührt (§ 5 Abs.3 BaustellV).

Der vom AG bestellte Koordinator wird durch laufende Kontrollen die Einhaltung der Sicherheits- und Gesundheitsschutzpläne überwachen und die Aufgaben nach der BaustellV wahrnehmen. Ferner wird der  Koordinator durch regelmäßige Begehung der Baustelle die sicherheitstechnischen Einrichtungen und Schutzmaßnahmen des AN überprüfen.

Soweit der Koordinator sicherheitstechnische Mängel auf der Baustelle feststellt, wird er den AN und AG in schriftlichen Berichten und / oder mündlicher Form unterrichten. Der AN ist verpflichtet, die festgestellten Mängel unverzüglich zu beheben. Der AN hat für den Koordinator nach der BaustellV einen Ansprechpartner, Sicherheitsbeauftragter des AN für die Baustelle, zu benennen, der für die Erfüllung der erforderlichen Maßnahmen auch von eventuellen Nachunternehmern verantwortlich ist.

Sämtliche vorstehenden Leistungen, Maßnahmen und auftretenden Erschwernisse, die sich nach der BaustellV für den AN ergeben, sind in die Baustelleneinrichtungspauschale einzukalkulieren. Grundsätzlich gelten neben den DGUV auch alle einschlägigen staatlichen Gesetze Verordnungen, Richtlinien und Technischen Regeln wie z.B. folgende Vorschriften und Verordnungen:

- Arbeitsschutzgesetz (ArbSchG),
- Arbeitssicherheitsgesetz (AsiG),
- Arbeitszeitgesetz (ArbZG),
- Arbeitsstättenverordnung (ArbStättV),
- Gefahrstoffverordnung (GefStoffV),
- Biostoffverordnung (BioStoffV),
- Betriebssicherheitsverordnung (BetrSichV),
- Baustellenverordnung (BaustellV),
- udgl.

*Hinweis: B.10 Bauleistungen im Stundenlohn*
B.10. Bauleistungen im Stundenlohn

Zur Abwicklung von Stundenlohn- bzw. Regiearbeiten gilt die VOB-B §2 Abs. 10 und §15. Regiearbeiten müssen vor Durchführung beim AG und der Objektüberwachung angemeldet und begründet werden und bedürfen einer Freigabe durch den AG. Andernfalls werden diese nicht vergütet.

Bauleistungen im Stundenlohn dürfen nur auf besondere Anordnung des Auftraggebers ausgeführt werden. Die Tarifgruppe muss dem Grad der Arbeiten entsprechen. Diese Leistung wird im Nachgang durch den AN beschrieben und begründet, durch die Objektüberwachung zusätzlich begründet und geprüft und durch den AG freigegeben.

Sollte es zu Änderung der beschriebenen Materialien oder zu Änderungen der Leistungen kommen, die über einen Nachtrag erfasst werden können, muss ein solcher zur Prüfung bei der Objektüberwachung vorgelegt werden. Das geprüfte Nachtragsangebot wird dem AG vorgelegt, der mit dem AN eine rechtsverbindliche Nachtragsvereinbarung schließt.

*Hinweis: B.11 Bauschutt, Abfall*
B.11. Bauschutt, Abfall

siehe Weitere Besondere Vertragsbedingungen (WBVB)

*Hinweis: B.12 Materialökologie*
B.12 Materialökologie

B.12.01 Vorbemerkungen Materialökologie

Es wird eindringlich auf die Einhaltung aller nachfolgenden Vorgaben zur Materialökologie hingewiesen. Sollten Verstöße festgestellt werden, sind alle vertragswidrig verbauten Stoffe und Materialien oder verwendete Reinigungsmittel auf Kosten des AN zu entfernen und mit zugelassenen Produkten zu ersetzen. Kontrollen erfolgen durch den AG und dessen Erfüllungsgehilfen, die Bauleitungen vor Ort und den SiGeKo.
Zum Ende der Baumaßnahme werden Raumluftmessungen durchgeführt. Dabei festgestellte Verstöße durch den AN (versteckter Mangel) werden nachverfolgt (Rückbau) und sämtliche Kosten inkl. Nachmessungen dem Verursacher zum Abzug gebracht.
Das Betreten von zur Messung abgesperrten Bereichen und Räumen ist untersagt, deshalb erforderliche Nachmessungen oder zusätzliche Anfahrten werden dem Verursacher angelastet.

B.12.02 Allgemeine Anforderungen Materialökologie

gilt grundsätzlich für alle materialökologischen Anforderungen

Nachweise: Die geforderte Qualität der Baustoffe und Bauprodukte ist rechtzeitig vor Ausführung bzw. Bestellung durch Produkt-, Sicherheitsdatenblätter oder sonstige geeignete Nachweise zu belegen. Die Verantwortung der Produkteinhaltung liegt allein beim AN.
Aktualität der Nachweise: Nachweise wie Sicherheitsdatenblätter, Umweltzeichen- Zertifikate, Datenblätter oder Emissionsprüfberichte müssen aktuell sein. Bei Umweltzeichen gilt die jeweils aktuellste Version. Ist die Gültigkeitsfrist z. B. einer zugrundeliegenden "Blauer Engel"-Version abgelaufen, werden die Zertifikate vom AG nicht akzeptiert. Im Fall der Überschneidung von zwei Versionen (Übergangsfrist) ist möglichst die aktuellste Version vorzulegen.
Produktänderungen: Notwendige Produktänderungen während der Ausführung sind unverzüglich mit dem AG abzustimmen, es sind alle vorgenannten Nachweise neu vorzulegen und neu von der Projektleitung freizugeben.
Originalgebinde auf der Baustelle: Es sind alle Produkte auf der Baustelle im Originalgebinde zu verwenden; eine Anlieferung bereits vorgemischter Produkte in Fremd- oder Neutralgebinden ist untersagt.

B.12.03 Feinstaub/ Gesundheitsgefährlicher Staub

Das "Merkblatt zur Staubminderung bei Baustellen" ist zu beachten.
Die Staubentwicklung ist, soweit technisch möglich, zu vermeiden.
Bei Maschineneinsatz sind staubarme, abgestimmte Bearbeitungssysteme (Maschine und Mobilentstauber) zu verwenden, die den allgemeinen Staubgrenzwert von 1,25 mg/m³ für die alveolengängige (A-) Fraktion sowie 10 m g/m³ für die einatembare (E-) Fraktion einhalten. Die BG BAU führt Positivlisten staubarmer Bearbeitungssysteme und staubarmer Produkte.
Werden gesundheitsgefährliche mineralische Stäube oder andere Gefahrstoffe freigesetzt, sind die notwendigen Maßnahmen entsprechend der jeweiligen Technischen Regel Gefahrstoffe  (TRGS 505, 519, 521, 559, 900 u.a.) und der Gefahrstoffverordnung zu ergreifen. Beim Bearbeiten von Bestandsbauteilen mit bleiweißhaltigen Anstrichen sind die Handlungsanleitungen der BG BAU zu beachten.

B.12.04 Stoffe mit besonders besorgniserregenden Eigenschaften

Alle verwendeten Bauprodukte dürfen keine Stoffe mit folgenden Eigenschaften als konstitutionelle Bestandteile (d.h. Stoffe, die im Endprodukt verbleiben und in diesem eine Funktion erfüllen) enthalten:
- Stoffe, die unter der Chemikalienverordnung REACH als besonders besorgniserregend identifiziert und in die gemäß REACH Artikel 59 Absatz 1 erstellte Liste (sogenannte Kandidatenliste) aufgenommen wurden (SVHC). Es gilt die jeweils aktuelle Fassung der Kandidatenliste.
- Stoffe, die in ihrem Sicherheitsdatenblatt mit Eigenschaften gekennzeichnet sind, die zur Aufnahme in die Kandidatenliste führen können (REACH Art. 57).
Dies umfasst folgende Stoffe:
 * erwiesenermaßen krebserzeugende, erbgutverändernde oder fortpflanzungsgefährdende Stoffe (KMR-Stoffe der Kat. 1A und 1B)  und Stoffe, die gemäß den Kriterien der EG-Verordnung 1272/2008 (oder der Richtlinie 67/548/EWG) mit den im Folgenden genannten H-Sätzen bzw. R-Sätzen eingestuft sind als:
* karzinogen (krebserzeugend) der Kategorie Carc. 1A / Carc. 1B
H350: Kann Krebs erzeugen.
H350i: Kann bei Einatmen Krebs erzeugen.
* keimzellmutagen (erbgutverändernd) der Kategorie Muta. 1A /  Muta. 1B
H340: Kann genetische Defekte verursachen.
 *reproduktionstoxisch (fortpflanzungsgefährdend) der Kategorie Repr. 1A, Repr. 1B
H360F, R60: Kann die Fruchtbarkeit beeinträchtigen.
H360D, R61: Kann das Kind im Mutterleib schädigen.
H360FD, R60/61: Kann die Fruchtbarkeit beeinträchtigen. Kann das Kind im Mutterleib schädigen.
H360Fd, R60/63: Kann die Fruchtbarkeit beeinträchtigen. Kann vermutlich das Kind im Mutterleib schädigen.
H360Df, R61/62: Kann das Kind im Mutterleib schädigen. Kann vermutlich die Fruchtbarkeit beeinträchtigen.
- Stoffe mit PBT- (persistent, bioakkumulierend und toxisch) oder vPvB- (sehr persistent und sehr bioakkumulierend) Eigenschaften.
Für bestimmte Stoffe (z.B. Formaldehyd) gelten besondere Regeln. Diese sind über die Anforderungen des Blauen Engels bzw. über die in den nachfolgenden Absätzen explizit aufgeführten Anforderungen geregelt.

B.12.05 Biozide

Der Einsatz von Bioziden gemäß Biozidverordnung ist nicht zulässig. Hiervon ausgenommen sind Biozide, die allein zur Topfkonservierung in wässrigen Beschichtungsstoffen und Leimen eingesetzt werden. Hier gelten ggf. Einschränkungen und Vorgaben der Umweltzeichen (z.B. "Blauer Engel"), die in den jeweiligen produktgruppenspezifischen Anforderungen genannt sind.  Ebenfalls ausgenommen sind ggf. erforderliche Durchwurzelungshemmer in der Dachabdichtungsbahn bei Dachbegrünungen.

B.12.06 Polyvinylchlorid

PVC / Chlorchemische Produkte
Der Einsatz von chlorchemischen Produkten ist ausgeschlossen (z.B. bei Fußbodenbelägen, Fenstern, Türen, Rollladen, Sanitärleitungen, Elektroinstallation, Abdeck-/ Trennfolien, Dichtungsbahnen). Ausnahmen sind zulässig  für Anwendungsbereiche ohne vertretbare Alternativen.

B.12.07 Bodenbeläge

siehe auch „15.17 Kleb- und Verlegewerkstoffe“
Linoleumböden müssen den Anforderungen des Umweltzeichens RAL-UZ 120 (Blauer Engel) oder alternativ denen des "natureplus"-Umweltgütesiegels entsprechen. Sie sind, unter Ausschluss von PU-Versiegelungen und metallvernetzten Systemen, inklusive der Erstpflege vom AN auszuführen.
Andere elastomere Bodenbeläge (Kautschuk, Polyolefin) müssen den Anforderungen des Umweltzeichens RAL UZ 120 (Blauer Engel) oder gleichwertig entsprechen.
Textile Bodenbeläge müssen den Anforderungen des Umweltzeichens RAL UZ 128 (Blauer Engel) oder denen des GuT-Gütesiegels oder gleichwertig entsprechen und dürfen zusätzlich keine PVC-Rückenschichten enthalten.
Bodenbeläge aus Holz und Holzwerkstoffen müssen mindestens den Anforderungen des Umweltzeichens RAL UZ 176 (Blauer Engel) oder gleichwertig entsprechen.
- siehe Oberflächenbeschichtungen
- siehe Verlegewerkstoffe
- siehe Holz, Holzwerkstoffe

B.12.08 Fließbeschichtungen, Epoxid- und Reaktionsharze

-  siehe Oberflächenbeschichtungen

B.12.09 Erstpflege Bodenbelag

Produkte für die Erstpflege, die folgende Inhaltsstoffe enthalten, dürfen nicht zur Anwendung kommen:
- Alkylphenolethoxylate (APEO)
- Ethylendiaminetraessigsäure (EDTA)
- chlororganische und chlorabspaltende Verbindungen
- Thioharnstoff
- kationische Tenside
- Konservierungsstoffe auf Chlor- oder Halogenbasis/
- Halogenkohlenwasserstoff
- Phenol und dessen Derivate
- Quarternäre Ammoniumverbindung
- Diethanolamin, Methylglykol, Ethylglykol
- 2-N-Methylpyrrolidon
- p-Dichlorbenzol
- synthetische Moschus-Verbindungen
- Oxime (z.B. 2-Butanonoxim oder Acetonoxim)
- nach der Gefahrstoff-VO und MAK-Liste als sehr giftig, cancerogen, mutagen oder reproduktionstoxisch eingestufte Einzelkomponenten.
Ebenso ausgeschlossen sind metallvernetzte Dispersionen und PU-Versiegelungen.
Spätestens 10 Tage vor Ausführung der Erstpflege übermittelt der AN das Produkt- und EU-Sicherheitsdatenblatt des Erstpflegeprodukts, die Pflegeanleitung für den Boden und den Termin für die Erstpflege an die Projektleitung.
Die Erstpflege ist spätestens 14 Kalendertage vor der Raumluftmessung durch das RGU abzuschließen. Der Termin ist bei der städtischen Projektleitung zu erfragen.

B.12.10 Kunstschaum-Dämmstoffe für Gebäude und Haustechnik

Schaumkunststoffe (Polystyrol u.a.) müssen frei von halogenierten Treibmitteln sein. EPS- oder XPS-Kunststoffe dürfen kein HBCDD, PU-Schäume kein TCEP als Flammschutzmittel enthalten. Ein einfacher Nachweis dafür ist bei EPS das Qualitätssiegel BFA QS des IVH, bei PU-Schäumen das pure-life Siegel des ÜGPU e.V.
Melaminharzschaumstoffe (z.B. als Akustikplatten) und ähnliche formaldehydfreisetzende Produkte sind im Innenraum ausgeschlossen.
2-chlorpropan-emittierende Phenolharz-Hartschaumplatten sind innen wie außen nicht erlaubt.
Produkte aus künstlichen Mineralfasern (KMF) müssen die Anforderungen des RAL-Gütezeichens Erzeugnisse aus Mineralwolle erfüllen. Eine Deklaration des kanzerogenen Potentials bzw. der gesundheitlichen Unbedenklichkeit entsprechend der GefStoffV ist vorzulegen, damit ein Ausschluss von Feinfaseremissionen aus KMF unter Beachtung der in der TRGS 905 dargelegten Kriterien gegeben ist. Der Nachweis ist vor dem Einbau zu erbringen und zu dokumentieren.
Eine Verwendung von KMF-Dämmstoffen im direkt zugänglichen Innenbereich, wie bei Akustikdecken oder in Putzsystemen, ist ausgeschlossen, außer diese sind staubdicht ummantelt und mit formaldehydfreien Bindemitteln hergestellt. Ausnahmen gelten für Räume, die nicht dauerhaft zum Aufenthalt genutzt oder nicht häufig frequentiert werden (z.B. Technikbereiche).
Dämmstoffe aus nachwachsenden Rohstoffen, die als Flammschutzmittel Borate enthalten, sind über den allgemeinen Stoffausschluss ausgeschlossen.
Im Innenbereich müssen Flachs-, Hanf-, Holzfaser- und Schurwolle- Dämmstoffe mindestens den Anforderungen des Umweltzeichens  "Blauer Engel" RAL-UZ 132 oder natureplus Qualitätszeichen RL0100ff und RL030ff entsprechen.
Für Zelluslosedämmstoffe ist zum Nachweis der Boratfreiheit eine zusätzliche Herstellererklärung erforderlich.

B.12.11 Spritz- und Montageschäume

Die Verwendung von Montageschäumen und sonstigen Ortschäumen ist ausgeschlossen.
Dies gilt nicht für die Verwendung bei Wärmedämmverbundsystemen zum Schließen von Fugen zwischen Dämmstoffplatten gemäß den Hersteller-Verarbeitungsrichtlinien.

B.12.12  Dichtungen und Abdichtungen

Zur Vermeidung der Innenraumluftbelastung sind bei den Kleb- und Dichtstoffen in Innenräumen amin- oder oximvernetzende bzw. -haltige Produkte ausgeschlossen.
Es dürfen nur Produkte mit den Umweltzeichen Emicode  EC1plus oder  RAL-UZ 123 (Blauer Engel) verwendet werden.
Abweichungen, z.B. Emicode EC1, sind in (technisch) begründeten Ausnahmefällen bzw. in Bereichen mit sicherheitsrelevanten bauaufsichtlichen Anforderungen in Abstimmung mit dem AG möglich.
Kann auf lösemittelhaltige Produkte an der Baustelle nicht verzichtet werden, muss bis zum Abklingen der VOC-Emissionen eine ausreichende  Ablüftung (ggf. mit mechanischer Lüftung) durch den AN gesichert sein.
Für Flüssigabdichtungen in Innenräumen dürfen nur Produkte mit dem Emicode EC1 oder EC1plus verwendet werden.
Als kalt verarbeitete Bitumenbeschichtungen / bituminöse Voranstriche dürfen nur Produkte mit Giscode BBP 10 verwendet werden.
Dichtungs-/ Dachbahnen und Dampfsperren aus PVC sind ausgeschlossen.

B.12.13 Holz, Holzwerkstoffe

Der Einsatz von Tropenholz bei Bau und Ausstattung ist ausgeschlossen.
Terpenhaltige Holzarten sind zur Minimierung von bicyclischen Terpenen zu vermeiden. In Aufenthaltsräumen sind harzarme Holzarten zu verwenden. Stark harzhaltige Nadelhölzer -insbesondere Kiefernholz- (z.B. verarbeitet als Fensterprofile, Seekiefer-, OSB- u.ä. Platten) dürfen nicht verwendet werden.

B.12.14 Formaldehydhaltige Verleimungen und Beschichtungen

Holzwerkstoffe müssen mindestens den Anforderungen des Umweltzeichens RAL UZ 76 (Blauer Engel, Ausgabe Februar 2016 oder neuer) oder des "natureplus"-Umweltgütesiegels der Gruppe RL0200 (mit etwas anderen Prüfbedingungen) entsprechen.
Liegt kein Nachweis vor, muss vom Hersteller ein Prüfbericht (z.B. für Boulder- oder Prallwände aus Phenol-Formaldehydharz (PF) verleimten Multiplexplatten) vorgelegt werden (s.u.). Bei akustisch wirksamen (gelochten) Platten ist für das fertige Endprodukt (gelochte Platte mit oder ohne Beschichtung) vom AN ein Prüfbericht einer Prüfkammer-Messung vorzulegen (s.u.). Bei konstruktiven Holzbauteilen (z.B. Brettschichtholz) sind ausschließlich formaldehydfrei verleimte Produkte erlaubt oder es ist auf alternative Bauarten oder Baustoffe auszuweichen.
Produkte mit formaldehydhaltigen Beschichtungen sind ausgeschlossen.
Hinweis: Bei großflächigem Einbau von Holzwerkstoffen in Wand, Boden und/oder Decke ist das Auftreten von Formaldehyd-Emissionen besonders sensibel zu betrachten. Als großflächig gilt bereits eine Wandfläche, eine Bodenfläche oder eine Deckenfläche.
Prüfkammer-Messung:
Holzwerkstoffplatten dürfen bei der Messung in der Prüfkammer in Anlehnung an die vom Ausschuss zur gesundheitlichen Bewertung von Bauprodukten (AgBB) erarbeitete Vorgehensweise bei der gesundheitlichen Bewertung der Emissionen von flüchtigen organischen Verbindungen (VOC und SVOC) aus Bauprodukten folgende Emissionswerte nicht überschreiten.
Die Messung der Emissionen erfolgt gemäß CEN/TS 16516/ EN 16516
Die Beladung der Prüfkammer beträgt einheitlich 1,4m²/m³.

Summe flüchtiger organischer Verbindungen,
Retentionsbereich C6 - C16 (TVOC):
- maximal 1 mg/ m³ nach 3 Tagen
- maximal 0,8 mg/ m³ nach 28 Tagen
Summe schwer flüchtiger organischer Verbindungen,
Retentionsbereich > C16 - C26 (TSVOC):
- maximal 0,1 mg/ m³ nach 28 Tagen

krebserzeugende Stoffe (K1 und 2 nach Richtlinie 67/548/EWG bzw. Klassen 1A und 1B nach CLP-Verordnung 1272/2008):
- maximal 0,01 mg/ m³ nach 3 Tagen
- maximal 0,001 mg/ m³ nach 28 Tagen
Summe aller VOC ohne NIK:
- maximal 0,1 mg/ m³ nach 28 Tagen
- R-Wert: maximal 1 nach 28 Tagen
 Formaldehyd:
- maximal 0,08 mg/ m³ nach 28 Tagen
Hinweis: Formaldehyd darf auch weiterhin nach der EN 717-1 gemessen werden. Wird nach der EN 717-1 gemessen, ist ein Wert von 0,03 ppm (0,0375 mg/ m³) einzuhalten (in Anlehnung an das WKI-Rechenmodell für Formaldehyd).

B.12.15 Holzschutz

Im Holzbau sind Konstruktionen zu wählen, bei denen nach DIN 68 800 chemischer Holzschutz entbehrlich ist.
In Aufenthaltsräumen dürfen keine chemischen Holzschutzmittel eingesetzt werden. Sofern chemischer Holzschutz produktionsbedingt  (z.B. bei Holzfenstern) erforderlich ist, dürfen nur Produkte mit BAuA-Zulassung verwendet werden. Gemäß BiozidVO sind die verwendeten bioziden Wirkstoffe zu deklarieren und zu dokumentieren.  Es muss - bei gleicher Eignung - das jeweils umweltverträglichste Produkt und Verfahren verwendet werden. Dabei ist die Einstufung entsprechend dem Produkt-Code der Bauberufsgenossenschaft zu Grunde zu legen.
Holzschutzmittel für nichttragende Bauteile müssen das RAL-Prüfzeichen RAL-GZ 830 der Gütegemeinschaft Holzschutzmittel e.V., für tragende Bauteile das Prüfzeichen des Deutschen Instituts für Bautechnik aufweisen.
Behandlungen mit Holzschutzmitteln sind im Produktionsbetrieb des AN vorzunehmen. An der Baustelle sind sie nur im Ausnahmefall nach vorheriger Zustimmung des Auftraggebers erlaubt.

B.12.16 Beschichtungen von Holzoberflächen

 -  siehe Oberflächenbeschichtungen

B.12.17 Kleb- und Verlegewerkstoffe

Grundsätzlich dürfen nur lösemittelfreie Verlegewerkstoffe (Voranstriche, Leime, Kleber, Spachtel etc.) gemäß Giscode-Einstufung der Bauberufsgenossenschaft und den Technischen Regeln für Gefahrstoffe TRGS 610 verwendet werden. Ausnahmen sind nur nach vorheriger Zustimmung des AG erlaubt.
Zur Vermeidung der Innenraumluftbelastung sind amin- oder oximvernetzende bzw. -haltige Kleb- und Dichtstoffe (Verfugungen, punkt- und linienförmige Verklebungen) ausgeschlossen. Es dürfen nur Produkte mit den Umweltzeichen "Emicode" EC1plus oder  RAL-UZ 123 (Blauer Engel) verwendet werden.
Als Verlegewerkstoffe für Boden- und Wandbeläge dürfen nur Produkte entsprechend der Umweltzeichen RAL-UZ 113 (Blauer Engel) oder "Emicode" EC1plus verwendet werden.
Für Fliesen und Platten sind mineralische Fliesenkleber zu verwenden.

B.12.18 Oberflächenbeschichtungen

Allgemeine Anforderungen:
Bei allen Beschichtungen (Grundierungen, Imprägnierungen, sonstige Anstriche, Spachtelungen, Öle, Wachse, Korrosions-, Brandschutzanstriche, etc.) sind umwelt- und gesundheitsverträgliche, insbesondere wasserbasierte sowie oximfreie (z.B. butanonoxim- und acetonoximfreie) Produkte und Verfahren einzusetzen.
Beschichtungen bzw . Oberflächenbehandlungen von Stahlbau-, Metallbau- und Schlosserarbeiten sind grundsätzlich im Produktionsbetrieb der Firma vorzunehmen und sollen bis zum Zeitpunkt des Einbaus auf der Baustelle keine VOC Richtwertüberschreitungen mehr verursachen. Auf der Baustelle ist die Verarbeitung nur im Ausnahmefall und in Abstimmung mit dem AG erlaubt.
Im Einzelnen gelten folgende Anforderungen:
Bei Innenwand- und Deckenfarben sind reine Silikatfarben (ggf. mit geringem Dispersionsanteil) oder lösemittel- und konservierungsfreie Dispersionsfarben zu verwenden. Die Farben müssen mindestens den Vergabegrundlagen des Umweltzeichens RAL-UZ 102 (Blauer Engel) oder gleichwertig entsprechen.
Als Grundierungen, Lacke und Lasuren dürfen generell nur schadstoffarme Produkte entsprechend den Vergabegrundlagen des Umweltzeichens RAL- UZ 12a (Blauer Engel) oder gleichwertig eingesetzt werden. Das gilt auch für Beschichtungen von Holz-Bodenbelägen.
Für Öle und Wachse ist die Einhaltung des AgBB- Bewertungsschemas mit TVOC<250mikrogramm/m³ nach 28 Tagen und GISCODE Ö10+ (lösemittelfrei, oximfrei) nachzuweisen.
Reaktionsharze und Epoxidharze sind ausschließlich im technisch notwendigen Sonderfall einzusetzen, wenn keine vertretbare Alternative zur Verfügung steht und der AG ist darüber zu schriftlich zu informieren.
Produkte mit chlorierten Kohlenwasserstoffen sind ausgeschlossen.
Sicherheitsaspekte können Abweichungen rechtfertigen. Es sollte dann aber darauf geachtet werden, dass mindestens die Einhaltung des AgBB-Schemas nachgewiesen wird, wenn möglich Emicode EC1 oder EC1plus.
Bei Fließbeschichtungen ist mindestens die Einhaltung des AgBB-Schemas mit TVOC max. 0,25 mg/m3 nach 28 Tagen nachzuweisen.

B.12.19 Trennmittel

Es dürfen nur Trennmittel verwendet werden, die biologisch schnell abbaubar sind und dem Umweltzeichen RAL-UZ 178 entsprechen. Auf technisch notwendige Ausnahmen ist die Bauleitung hinzuweisen.

B.12.20 Recyclingprodukte zum Bauteilschutz

Bei Maßnahmen zum Schutz von Bauteilen oder der Ausstattung sind Produkte aus Recyclingmaterial (Altpapier, Alttextilien, PE-Regenerat) zu verwenden.

*Hinweis: B.13 Normenabweichung*
B.13 Normenabweichung

-- Nur zu beachten im offenen Verfahren bei EU weiten offenen Angebotsaufforderungen, sonst Entfall dieser Position --

Falls im Leistungsverzeichnis bei der Verwendung von technischen Spezifikationen auf Normen (DIN, EN etc.) Bezug genommen wird, kann auch der Norm gleichwertig angeboten werden. Die Gleichwertigkeit ist bei Angebotsabgabe gesondert nachzuweisen.
Die LV-Positionen, in denen von den Normen abgewichen wird, sind mit der Angebotsabgabe explizit anzugeben. Der Nachweis der Gleichwertigkeit liegt diesem Angebot bei.

*Hinweis: C - WEITERE ZUSÄTZLICHE VERTRAGSBEDINGUNGEN (WZV) - GEWERKESPEZIFISCH)*

*Hinweis: C.01. Angebot des Bieters, Art und Umfang der Leistungen*
C.01. Angebot des Bieters, Art und Umfang der Leistungen

C.01.1 Art und Umfang der Leistungen
Die Leistung umfasst Leistungen gemäß der VOB in der aktuellen Form, insbesondere
- Baustelleneinrichtung, einschließlich vorhalten während der kompletten Erbringung der Leistung sowie Abbau
- DIN 18299 Allgemeine Regelungen für Bauarbeiten jeder Art
- Metallbauarbeiten nach DIN 18360
- Maler- und Lackierarbeiten - Beschichtungen nach DIN 18363
- Korrosionsschutzarbeiten an Stahlbauteilen nach DIN 18364
- Beschlagarbeiten nach DIN 18357
- Sportstätten nach DIN 18 032
- exakte Überprüfung der bauseitigen Rohbauteile auch in Hinblick auf Toleranzen
- sowie Stundenlohnarbeiten für zusätzliche Arbeiten

Alle im Leistungsverzeichnis beschriebenen Leistungen gelten als vertraglich geschuldete Hauptleistungen. Dies gilt auch für Leistungen, die nach DIN 18352 oder DIN 18299 grundsätzlich als Nebenleistungen einzustufen wären, sofern sie im Leistungsverzeichnis gesondert beschrieben oder bepreist sind.

Der AN hat seine Leistungen mit den anderen Gewerken sowie der Objektüberwachung zu koordinieren.

Es gilt die VOB/C in ihrer neuesten Fassung für alle beschriebenen Arbeiten und Gewerke, sowie alle in diesem Zusammenhang anwendbaren DIN- und EN-Normen, der "Stand der Technik" sowie die DASt-Richtlinien.

Ergänzend dazu gelten:
-  Bayerische Bauordnung BayBO,
-  Unfallverhütungs- und Brandschutzvorschriften,
-  alle auf Kindergärten, Horte und Schulen bezogenen Sicherheitsregeln und die Vorschriften der KUVB in der derzeit  gültigen Fassung.
Diese sind eigenverantwortlich einzuhalten und können auf Anfrage mitgeteilt werden.

C.01.2 Angebot des Bieters
Die ausgeschriebenen Arbeiten sind grundsätzlich nach den "Allgemein Anerkannten Regeln der Technik" anzubieten und auszuführen. Die anzubietenden Preise enthalten alle erforderlichen Nebenleistungen für Befestigungen, Verankerungen und dergleichen, Gestellung, Vorhalten und Betreiben von Geräten, Maschinen etc.

Die der Ausschreibung beiliegenden Pläne und Unterlagen sind ebenso bei der Kalkulation zu berücksichtigen - diese sind jedoch nicht zur Bauausführung freigegeben. Zur Ausführung freigegebene Unterlagen, Pläne, Details hat der AN nach der Beauftragung umgehend anzufordern. Das Leistungsverzeichnis ist nicht per se zur Ausführung freigegeben.

Bei den im Leistungsverzeichnis genannten Spezifikationen handelt es sich um Mindestspezifikationen hinsichtlich der Qualität.

Alle ausgeschriebenen Leistungen verstehen sich einschließlich Herstellen, Liefern, Einbauen aller Materialien, Stoffe und Bauteile, sofern in einzelnen Positionen nichts anderes erwähnt wird.

*Hinweis: C.02. Ausführung allgemein*
C.02 Ausführung allgemein

C.02.1 Bauablaufplanung

Der zeitliche Ablauf der Arbeiten des AN ist durch die in den Besonderen Vertragsbedingungen (BVB) festgelegten Vertragsterminen festgelegt.

Der AN ist verpflichtet, auf Grundlage dieser Einzelfristen einen detaillierten Baufristenplan einschließlich Kapazitätsplanung über seine vertraglichen Leistungen zu erstellen, anhand dessen die Einhaltung der Vertragsfristen und Berücksichtigung der Randbedingungen zum Bauablauf nachgewiesen und überwacht werden können.

Der Baufristenplan ist dem Auftraggeber und der Objektüberwachung auf dem DPR-Projektraum zu übergeben - Übergabe 10 Werktage nach Auftragserteilung, bei Überarbeitungen unverzüglich - spätestens nach 3 Werktagen.

Die Ablaufgeschwindigkeiten und Reihenfolgen müssen vom AN mit den Fachbauleitungen abgestimmt  werden und deren Zustimmung erhalten. Die Arbeiten können ggf. nur abschnittsweise ausgeführt und fertig gestellt werden. Montagen sind ggf. zeitlich versetzt auszuführen. Die festgelegten Abläufe werden Basis der Ausführung. Anpassungen und Korrekturen des Ablaufplanes können nur gemeinsam mit den Fachbauleitungen festgelegt werden und müssen die übrigen Belange der Baustelle ausreichend berücksichtigen. Anpassungen des Detailablaufes sind nur dann zulässig, wenn die vertraglich vereinbarten Rahmentermine hierdurch nicht berührt werden. Bei  erkennbaren Abweichungen können durch die Fachbauleitung Terminanpassungen und besondere Maßnahmen verlangt werden. Die Einhaltung des vereinbarten Ablaufplanes ist dem AG durch den AN regelmäßig schriftlich nachzuweisen.

Die Festlegungen des Auftraggebers (AG) z.B. zur baufachlichen oder terminlichen Koordinierung mit den übrigen Leistungsbereichen sind zu berücksichtigen.

C.02.2 Rahmenbedingungen

Die Arbeiten müssen mit den zeitgleich ablaufenden Nachbargewerken (Baustellenlogistik, Bauzaun, Verkehrssicherungen, Haustechnik, Dachabdichter/ Spengler, Innenausbaugewerke)  ineinander greifen.

Erforderliche Abstimmungen erfolgen während der Ausführung mit der örtlichen Objektüberwachung. Der Bieter/Auftragnehmer hat zu berücksichtigen, dass diese Gewerke parallel ausgeführt werden und sich hierdurch entsprechende Erschwernisse und Arbeitsunterbrechungen ergeben können.

Planung und Bemessung für Bauhilfsmaßnahmen soweit hier nicht angegeben, Montagestöße, Montagezustände, Montageverbände, Montagehilfen, Abstützungen, Unterstützungen, Abfangungen, Bauzustände etc. einschl. dem Erstellen der Standsicherheitsnachweise und Planungsunterlagen sowie alle damit verbundenen Kosten (Prüfgebühren etc.) obliegen dem AN und liegen in seinem Verantwortungsbereich.

C.02.3 Ausführung

C.02.3.1 Qualitäts- und Quantitätskontrolle

Nach Auftragsvergabe hat der AN umgehend die zur Ausführung freigegebenen Pläne und Unterlagen des Architekten und der Fachplaner anzufordern bzw. im DPR Projektraum abzuholen. Auf Basis dieser Unterlagen erstellt der AN - sofern vorgesehen - auch seine W+M-Planungen (Werkstatt- und Montageplanung).

Für die Leistungsbestandteile des Auftragnehmers, für die eine W+M-Planung zu erstellen ist, erfolgt die Ausführung ausschließlich anschließend auf Grundlage der von den Planern freigegebenen W+M-Planungen des Auftragnehmers.
Vor der Ausführung sind die Inhalte der vom AN zu erbringenden Leistungen zwingend hinsichtlich der Quantitäten und der Qualitäten zu prüfen und sicherzustellen. Erst nach Sicherstellung der Qualitäten und Quantitäten dürfen die Bauteile bestellt werden bzw. darf mit der Ausführung begonnen werden. Dies ist zwingend erforderlich - wegen der zeitlichen Abstände von Planung, Ausschreibung und Ausführung.

C.02.3.2 Allgemein

Die nachfolgenden Zusätzlichen technischen Vertragsbedingungen "Allgemein und Baubetrieb" im
Titel 1 sind zu beachten.

Sofern nicht anders beschrieben sind die Leistungen des AN zu kalkulieren inkl. sämtlicher Schutz- und Arbeitsgerüste, Transport- und Montagehilfen für die jeweiligen Arbeiten und Bauteile des AN.

Zu beachten sind hierbei:
DIN 4420-1,-3,
DIN EN 12811-1,
DGUV.

Für gefährliche Montagearbeiten ist vom AN jeweils eine Montageanweisung incl. Sicherheitsmaßnahmen gemäß Gefährdungsbeurteilung erforderlich wie z.B. Herstellung hoher Wände, Montage Stahlbau etc. vorzulegen.

Es dürfen nur geprüfte und zugelassene Geräte und Arbeitsmittel auf der Baustelle verwendet werden.

Erforderliche Lehren, Hilfskonstruktionen, Transportmittel etc. sind vom Auftragnehmer zu stellen. Für Transport und Montage vor Ort sind geeignete Hebezeuge einzusetzen; die Kosten sind in die entsprechenden Positionen einzurechnen.

Die Transportwege sind eigenverantwortlich zu prüfen, Erschwernisse aus dem Transport werden nicht gesondert vergütet; sie sind in die Einheitspreise einzurechnen. .

C.02.4 Nachweise, Güten

Für alle Baustoffe, bei denen Forderungen nach besonderen Klassifizierungen bestehen, sind rechtzeitig Prüfzeugnisse, Zulassungsbescheide, Prüfberichte etc. dem AG bzw. seiner Objektüberwachung vorzulegen.

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

C.02.5 Toleranzen

Die Festlegung und Feststellung der zulässigen Bautoleranzen erfolgt nach DIN 18201, DIN 18202, DIN 18203.

C.02.6 Vermessung, Einmessung

Der AN erhält vom AG pro Geschoss 1 Meterriss und pro Baukörper 1 Achskreuz.
Alle weiteren Einmessarbeiten sind Leistung des AN.

C.02.7 Dokumentation

Der AN hat nach Abschluss der Arbeiten eine Dokumenation gemäß gesonderter Position (Leistungen für Baubestandsdokumentation) zu übergeben. Hierbei ist die "Dokumentationsrichtlinie für ausführende Firmen" zu berücksichtigen und in Abstimmung mit der Objektüberwachung vorzunehmen.

C.02.8  Ausführungsunterlagen

C.02.8.1 Ausführungsunterlagen vom AG für den AN

Der AN erhält zur Ausführung seiner Leistungen abgestimmte Ausführungsunterlagen des Architekten und Fachplaner, sowie die Entwurfsstatik des Tragwerkplaners.

Die Entwurfsstatik für die hier ausgeschriebenen Leistungen sind als Grundlage für die W+M PLanung des AN zu nehmen. Der AN erstellt im Rahmen der W+M PLanung auch die Prüfstatik. Diese Unterlagen sind zur Prüfung und Freigabe vom AN beim Prüfstatiker einzureichen.
Planverteilungen nach Beauftragung des AN sind vom AN digital über den DPR-Raum vorzunehmen. Die Verwendung des DPR ist für den AN kostenlos.

Sofort nach Auftragserteilung ist vom AN mit dem Tragwerksplaner und dem Architekten sowie mit dem SiGeKo Rücksprache zu halten. Die Projektbeteiligtenliste ist beim Architekten anzufordern.

C.02.8.2 Ausführungsunterlagen des AN

Sämtliche vom AN erstellten Unterlagen müssen vollständig und prüffähig sein. Zeichnungen nach den einschlägigen DIN-Normen.

*Hinweis: C.03. Ausführung gewerkespezifisch*
C.03 Ausführung gewerkespezifisch

C.03.1 Allgemein

Gebäudenull:

+/- 0,00m =  448,70 müNN
Die Höhen beziehen sich auf Normal-Null (NN) im DHHN12

+0,22m = +448,92 müNN = OK Gel. Bestand (vom AN zu überprüfen)

Die Planbeilagen sowie die beiliegenden Unterlagen und Berichte sind bezüglich der Kalkulation vom Bieter zu beachten. Mit Angebotsabgabe bestätigt der Bieter, dass er die Inhalte der Planbeilagen sowie der Unterlagen und Berichte kennt und verstanden hat.

C.03.2. Gerüste / Krane / Hebezeuge

Bauseitig stehen keine Kräne oder Hebezeuge zur Verfügung.

*Hinweis: C.04 Abkürzungen*
C.04 Abkürzungen

Verzeichnis der im LV verwendeten Abkürzungen:

AG = Auftraggeber
AN = Auftragnehmer gem. dieses LVs
OUE = OÜ = Objektüberwachung des AG

Schulpavillionblock = temporäre Container, die 4 Klassenzimmer in 2 Ebenen enthalten

BVB = Besondere Vertragsbedingungen
d = Tag (Kalender- oder Arbeitstage
ggf = gegebenenfalls
h = Stunden
St = Stück
OKR = Oberkante Rohboden
OKF = Oberkante Fertigboden = OK FFB = FOK
Qs = Querschnitt (Querschnittsfläche, zum Beispiel bei Rechteckstützen)
R = Radius
ß = ss (hier gleichrangig)
Stb = Stahlbeton
StMt = Stück x Monat
StWo = Stück x Woche
UKR = Unterkante Rohdecke
Wo = Woche
ZTV = Zusätzliche Technische Vertragsbedingungen
hier: Schulgebäude = Hauptgebäude

--»  = Verweis auf Detailpläne, Werkpläne, Unterlagen, Verweis auf beiliegende Dateien.

*Hinweis: C.05 Anlagenverzeichnis*
C.05 Anlagenverzeichnis
Dem Leistungsverzeichnis liegen die nachfolgend aufgeführten Planunterlagen in digitaler Form bei.
Bei sämtlichen Planbeilagen ist der angegebene Maßstab auf Richtigkeit zu prüfen. Die der Ausschreibung beiliegenden Pläne und Unterlagen sind vom Bieter zu beachten, jedoch nicht für den AN zur Bauausführung freigegeben. Unterlagen zur Ausführung erhält der AN nach Auftragsvergabe.

Hinweise zu den Urheberrechten:
Für Abbildungen, Texte und Unterlagen dieser Angebotseinholung auf Datenträgern, Plattformen oder in gedruckter Form bestehen Urheber- und Eigentumsrechte. Diese Abbildungen, Texte und Unterlagen dürfen nicht ohne schriftliche Erklärung des Urhebers oder des Eigentümers verwendet oder vervielfältigt werden - außer zur Erstellung eines Angebotes für das ausgeschriebene Gewerk.

1. BE und Bauphasen
07_5_A_G_LP_BEL_0002.pdf
07_5_A_G_LP_BEL_0003.pdf
07_5_A_G_Ü_AU_1000.pdf

2. Grundrisse
07_5_A_A_GR_E0_0009.pdf
07_5_A_A_GR_E1_0013.pdf
07_5_A_A_GR_E2_0016.pdf
07_5_A_A_GR_EU_0005.pdf
07_5_A_B_GR_E0_0010.pdf
07_5_A_B_GR_E1_0014.pdf
07_5_A_B_GR_E2_0017.pdf
07_5_A_B_GR_EU_0006.pdf
07_5_A_C_GR_E0_0011.pdf
07_5_A_C_GR_E1_0015.pdf
07_5_A_C_GR_E2_0018.pdf
07_5_A_C_GR_EU_0007.pdf
07_5_A_G_GR_E0_0032.pdf
07_5_A_G_GR_E1_0033.pdf
07_5_A_G_GR_E2_0034.pdf
07_5_A_G_GR_EU_0031.pdf
07_5_A_T_GR_E0_0012.pdf
07_5_A_T_GR_EU_0008.pdf

3. Schnitte
07_5_A_G_SC_AA_0002.pdf
07_5_A_G_SC_BB_0003.pdf
07_5_A_G_SC_CC_0004.pdf
07_5_A_G_SC_DD_0005.pdf

4. Ansichten
07_5_A_A_AN_INH_0001.pdf
07_5_A_B_AN_INH_0001.pdf
07_5_A_C_AN_INH_0001.pdf
07_5_A_G_AN_G_0001.pdf
07_5_A_G_AN_G_0003.pdf
07_5_A_G_AN_G_0005.pdf
07_5_A_G_AN_N_0001.pdf
07_5_A_G_AN_O_0001.pdf
07_5_A_G_AN_S_0001.pdf
07_5_A_G_AN_W_0001.pdf

5. Trennvorhänge
07_5_A_T_SO_SPG_0001_ SPORTGERÄTE_UG_BT_T

ENDE ANLAGENVERZEICHNIS

*Hinweis: D- GRUNDBESCHRIEBE UND LEISTUNGSPOSITIONEN*
D - GRUNDBESCHRIEBE UND LEISTUNGSPOSITIONEN

### Bereich 1 ALLGEMEINES / MUSTER

*Hinweis: Hinweis Baustelleneinrichtung*
Hinweis Baustelleneinrichtung

Die Nutzung der Baustelle, besonders der Platzbedarf für Materiallieferungen ist in jeder Phase mit der Bauleitung abzustimmen.

Absperrbare Räume im Gebäude zur Lagerung von Material und Geräten können vom Auftraggeber nicht zur Verfügung gestellt werden.

Für den Betrieb von elektrischen Geräten stehen je Geschoss Baustrom-Etagenverteiler bauseits zur Verfügung.

Die Kosten für Baustelleneinrichtung/Vorhaltung/Rückbau sind  gem. VOB/C (DIN 18299, Abschnitt 4.1) zu berücksichtigen. Eine gesonderte Position wird hierfür nicht ausgewiesen.

#### Abschnitt 1.1 Gerüste

*Hinweis: Hinweis Gerüststellung*
Hinweis Gerüststellung

Für die Montagen der Unterkonstruktion an den Decken über der Tribüne und in der Sporthalle steht im Gegensatz zur Formulierung unter C.03.2. Gerüste / Krane / Hebezeuge ein bauseitiges Raumgerüst zur Verfügung.

Für die Endmontage der Trennvorhänge müssen eigene Standgerüste / Fahrgerüste aufgebaut, vorgehalten und abgebaut werden.

Dabei ist zu beachten:
Der Tribünenbereich ist über einen erdgeschossigen Eingang zugänglich.
Die Sporthalle ist nur über das Untergeschoss zugänglich. Transportwege der Gerüste in den Tribünenbereich und in die Sporthalle sind vom AN anhand der angefügten Pläne zu ermitteln und vor Ausführung mit der Bauleitung abzustimmen.
Der  Aufzug steht nicht zur Verfügung.

Alle daraus entstehenden Mehrkosten und Aufwände sind in die EHP einzurechnen und werden nicht gesondert vergütet.

**1.1.10 Gerüst Fertigmontage Sporthalle**
*** Pauschalposition
Standgerüst / Fahrgerüst / Hebebühne
nach Wahl des AN in der Sporthalle
für die Endmontage der beiden Trennvorhänge

Liefern und in das Gebäude transportieren
Zugänglichkeit s. Hinweis Gerüststellung
auf fertigen Sportboden der Sporthalle aufbauen

Montagehöhe von OK Fertigboden Sporthalle bis UK Decke ca. 9,15m

Das Fahrgerüst darf den fertigen Sportboden nicht beschädigen, Schutz- und Lastverteilungsplatten gemäß DIN 19032 Teil 5 sind miteinzukalkulieren,
Rolle darf Boden nicht höher belasten als nach DIN 18032 Teil 2 geprüft- Richtwert maximal 150 kg je Rolle, Flächenlast maximal 5KN/m2,
bei größeren Lasten dementsprechende Druckverteilung durch Mehrlagigkeit und entsprechender Dimensionierung
Sportbodenart:
flächenelastischer Sportboden mit Kautschuk-Oberbelag

Es sind neue Reifen, abriebfest aus spurfreiem PU oder Gummi als "weiche" Rollen Typ "W" nach DIN EN 12529 zu verwenden.

einschließlich der gesamten erforderlichen Vorhaltung für die Montagearbeiten sowie aller notwendigen Umsetzvorgänge, einschließlich Demontage und Abtransport nach Abnahme der Unterkonstruktion

Einzukalkulieren ist, dass das Gerüst noch ca. eine Woche lang nach Fertigstellung für die Abnahme und eventuell erforderliche Nacharbeiten stehen bleiben muss.
Menge: 1,000 psch

#### Abschnitt 1.2 Planung / Muster

**1.2.10 Werkstattzeichnungen und Schaltpläne**
*** Pauschalposition
Werkstattzeichnungen  M 1:5 / 1:10 anfertigen,
jeweils die Schnitte u. Ansichten darstellen,
zusätzlich sind Übersichtspläne M 1:50/1:20 vorzulegen.

Schaltpläne und Kabellisten für Elektro-Installationsarbeiten vorlegen.

Die für diese Arbeiten ausgearbeiteten Zeichnungen und Berechnungen sind entsprechend den in den Verdingungsunterlagen genannten Fristen nach Auftragserteilung dem Auftraggeber, elektronisch zur Prüfung und Freigabe in dem dazu bereitgestellten Ordner auf der Projektplattform hochzuladen.
Die Vorgaben zur Plannummerierung sind zwingend zu beachten.

Alle Konstruktionsmaße müssen vom AN eigenverantwortlich an der Baustelle ermittelt werden, bzw. im Einvernehmen mit dem Architekten aus den Ausführungsplänen entnommen werden.

Datenblätter von elektrischen Bauteilen, sind insbesonders hinsichtlich der Anschlusswerte, an den Elektroplaner zu übermitteln.
Menge: 1,000 psch

**1.2.20 statische Berechnungen**
*** Pauschalposition
Für die Trennvorhanganlagen hat der AN eine prüffähige statische Berechnung zu erstellen für die Gesamtkonstruktion incl. der Verankerungen zum Rohbau.

Die Berechnung ist jeweils zweifach beim Vertreter des AG sowie beim Statiker und beim Prüfingenieur einzureichen und im Projektkommunikationssystem einzustellen.
Menge: 1,000 psch

**1.2.30 Muster Behang**
Muster Behang
Mustergrösse DIN A4

Ausführung gemäss Positionsbeschreibung
Auswahl aus Herstellerkatalog nach Festlegung AG

Je Muster ist eine andere Farbe / Oberfläche zu kalkulieren.

Die Muster werden nach der Abnahme der Leistung vom AN von der Baustelle wieder abgeholt.
Menge: 3,000 Stk

### Bereich 2 TRENNVORHÄNGE

#### Abschnitt 2.1 Trennvorhänge

*Hinweis: sicherheitstechnische und qualitätssichernde Nachweise*
SICHERHEITSTECHNISCHE UND QUALITÄTSSICHERNDE NACHWEISE

Die ausgeschriebenen Konstruktionen sind schwebende Lasten über Personen.
Zu beachten sind die Auflagen der Bayer. Bauordnung, des FAS sowie der DIN 18032 Teil 4.

Folgende Nachweise sind zu erbringen:
- TÜV- Baumusterprüfung
- Schwerentflammbarkeit nach DIN 4102, B1
- Prüfzeugnis eines staatlichen Materialprüfungamts
- Nichtverwendung von PVC für Kunstleder (siehe auch Materialökologie vorab)
- Prüfzeugnis für Kunstleder
- Schweißzertifikat nach DIN EN 1090
Für die notwendigen Schweißarbeiten hat der AN das Zertifikat für Ausführungsklasse EXC2 nach EN 1090-2 vorzulegen und alle Anfordernungen an das Schweißen gemäß der genannten Ausführungsklasse einzuhalten.
- Nachweis über das GS- Prüfzeichen mit Zeichnungsgenehmigungs- Ausweis
- Nachweis Konformität, Konformitätsbescheinigung
- Nachweis der Einhaltung des bewerteten Schalldämm-Maß R'w von  mind. 22 dB gemäss DIN 18032-4, Laborwert
- Nachweis Verbesserung der Luftschallabsorption nach DIN EN ISO 354, Prüfzeugnis

*Hinweis: elektrische Anschlüsse*
ELEKTRISCHE ANSCHLÜSSE

bauseits durch Elektriker:
- Zuleitung 230V und Übergabe-Klemmdose im Schaltschrank in der Prallwand (für Anschlusskabel Motoreinheit durch AN Trennvorhang)
- Zuschaltung der Spannung nach Vorlage der BGV A3

vom AN Trennvorhang:
- Verkabelung von der Steuereinheit in der Decke zum Bedienschalter im Schaltschrank in der Prallwand
- gesamte elektronische Ausstattung inkl. aller notwendigen Bauteile (z.B. Bedienschalter, Endlagenschalter, Steuereinheit, Motoren etc.) und Stecker für z.B. Motoren liefern, montieren, verkabeln und anschließen
- Inbetriebnahme
- Kabelübertritte über bewegliche Achsen, z.B. Klappen sind entsprechend den Vorschriften zu schützen

**2.1.10 Unterkonstruktion**
Unterkonstruktion aus Stahl für Montage eines Trennvorhanges in der Sporthalle
Dimensionierung durch Auftragnehmer nach statischen Erfordernissen

Lieferung und Montage der Stahlunterkonstruktion für einen Trennvorhang gemäss nachfolgender Position
bestehend aus Stahlprofilen nach statischer Berechnung des AN und allen erforderlichen Verbindungsmitteln und Befestigungsmitteln
Montage der Konstruktion zwischen Doppel-Holz-Trägern
lichter Trägerabstand ca. 2,99m

einschl. aller sonstigen Stahl-Unterkonstruktionen für Befestigung Motoreinheit, Rollen etc. und sonstiger erforderlicher Stahl-Unterkonstruktionen
Dimensionierung / Befestigung nach statischer Erfordenis  durch AN

Oberfläche der Metallteile:
die Metallteile komplett mit Korrosionsschutz,  feuerverzinkt Korrosionsschutzklasse DIN EN ISO 12944 C1 Innenräume Schutzdauer mind. 15 Jahre

Montagehöhe von OK Rohboden bis UK Decke ca. 9,31m

abgerechnet wird die komplette Unterkonstruktion pro Trennvorhang
Länge Trennvorhang ca. 29,25m

einschließlich Mehraufwand für die Vorab-Montage der Unterkonstruktion (Endmontage Trennvorhang findet zeitlich später statt)
Menge: 2,000 Stk

**2.1.20 Trennvorhang**
Sporthallen-Trennvorhang,
2-schalig,
raumhoch,
akustisch wirksam,
Schalldämmmass nach DIN 18032 Rw,p = 22dB
mit Vlieskaschierung,
TÜV - baumustergeprüft entsprechend DIN 18032 Teil 4

Aufzugsmechanik:
wartungsfreie Kugellager, Perlon - Tragegurte mit hoher Reißfestigkeit,  mind 12- fache Sicherheit. Die Befestigung der Tragegurte an der Hubeinrichtung sowie der unteren Fallstange an den Vorhängen hat mittels nachstellbarer Befestigungselemente zu erfolgen,
der Trennvorhang ist als Zentralwickelanlage mit einer automatischen Sicherheitsfangvorrichtungen auszustatten,

Antrieb:
mittig zur Anlage montiert
der Antrieb erfolgt jeweils über einen Getriebemotor 3x 230 / 400 V Drehstrom, mit Elektromagnetbremse,
Sicherheitsendschalter
Notendschalter
Wendeschütz mit CEE-Stecker
Motorschutzschalter gem. VDE
Festendschalter

Die Schaltpläne und Kabellisten sind vom Bieter rechtzeitig vor Lieferung / Montage zur Verfügung zu stellen.Die Schaltpläne und Kabellisten müssen mit Elektrofachplaner und Architekt abgestimmt werden (siehe separate LV-Position).

Behang (Vorhang):
zweischaliger Vorhang aus doppellagigem, flexiblem, schweren und strapazierfähigem Kunstleder ( PVC - frei ),mit schallabsorbierender Oberfläche, im Regelfall Vlies.
mit hoher Reißfestigkeit für Kette und Schuß,
pflegeleicht, und alterungsbeständig,
unempfindlich gegen Ballwürfe und Stöße,
mit einer Reiß- und Weiterreißfestigkeit nach DIN 18032,
komplett mit allen Zubehörteilen,

Flächengewicht mind.1200g/m2

Schwer entflammbar nach DIN 4102: B1

Farbe neutrales (hell-)grau aus vorzulegender Kollektion nach Wahl des Auftraggebers

Bahnen horizontal doppelt vernäht,

Abmessung des Trennvorhanges
Breite:  ca. 29,25 m
Höhe:  ca. 8,25 m

an der Fassadenseite mit Ausklinkung für die Prallwand Breite ca. 0,26m auf einer Höhe von ca. 3,90m

an der Tribünenseite mit geometrischer Anpassung an die Stufenanlage und Brüstung auf einer Breite von ca. 1,97m und einer Höhe bis zu ca. 5,25m

Bei vollständig hochgefahrenem Behang darf Unterkante des  Staupakets nicht tiefer als Unterkante der Träger / abgehängten Decke sein.
Zur Verfügung stehende lichte Höhe für Gesamtpaket einschl. Stahl-UK und Motor etc. max. ca. 1,49m
Bei heruntergelassenem Vorhang darf der Abstand zwischen Laststange und Fußboden maximal 10 cm betragen.
Der Vorhang muss im ausgefahrenen Zustand leicht auf dem Sportboden aufliegen.

einschliesslich Mehraufwand für die Konfektionierung der geometrischen Anpassung an der Tribünenseite und an der Fassadenseite

einschliesslich Mehraufwand für die zeitlich spätere Endmontage des Trennvorhanges
Menge: 2,000 Stk

### Bereich 3 SV-ABNAHME / EINWEISUNG / DOKUMENTATION

#### Abschnitt 3.1 Abnahme und Einweisung

**3.1.10 Sachverständigen-Abnahme**
*** Pauschalposition
Sachverständigen-Abnahme der Trennvorhänge vor erster Inbetriebnahme nach DIN 18 032  Teil 4 durch einen FAS anerkannten unabhängigen Sachverständigen, die Abnahme findet in Anwesenheit des Kundendienstes des Herstellers sowie der Objektüberwachung der Baustelle statt, einschl. aller Prüfgebühren und Erstellung des Prüfbuches

Der Sachverständige wird vom AN gestellt und die Gebühren fallen zu Lasten des AN.

Die TÜV-Abnahme ersetzt nicht die formale Abnahme gemäß VOB.

Die erfolgreiche Sachverständigen-Abnahme ist Grundvoraussetzung für die Gesamtabnahme / VOB-Abnahme der Leistung.

Mehrmalige Abnahmetermine aus Verschulden des AN werden nicht vergütet.
Menge: 1,000 psch

**3.1.20 Einweisung des Fachpersonals**
*** Pauschalposition
Einweisung des Fachpersonals,
auf Anforderung des Auftraggebers zu Beginn des Schulbetriebs,
Dauer des Termins vor Ort ca. 2 Stunden
einschließlich An- und Abfahrt
Menge: 1,000 psch

#### Abschnitt 3.2 Dokumentation

**3.2.10 Unterlagen Schlussdokumentation**
*** Pauschalposition
Übergabe folgender Unterlagen:

Datenblätter, Prüfzeugnisse und Zulassungen,
Fachunternehmererklärung und Fachbauleitererklärung,
ggf. Zustimmung im Einzelfall,
allgemeine bauaufsichtliche Zulassungen,
Produktdaten- und Sicherheitsdatenblätter der verwendeten Produkte,
Übereinstimmungserklärung der verwendeten Baustoffe,
Bautagesberichte + Fotodokumentation,
Entsorgungsdokumentationen,
udgl.

als pdf-Dateien auf PKS hochgeladen
nach Dokumentationsrichtlinie
Menge: 1,000 psch

### Bereich 4 STUNDENLOHNARBEITEN

*Hinweis: Hinweis Stundenlohnarbeiten*
STUNDENLOHNARBEITEN

Vorbemerkungen zu Stundenlohnarbeiten
Die Stundenlohnarbeiten werden zwar zur Wertung hier im Leistungsverzeichnis mit abgefragt, jedoch vom Auftraggeber im Hauptauftrag nicht mit beauftragt.
Stundenlohnarbeiten sind grundsätzlich mind. 3 Werktage vor Ausführung schriftlich per Mail an den AG und die Objektüberwachung mit Angabe einer Zeitschätzung und Materialkostenschätzung anzuzeigen und bedürfen einer
Freigabe durch den AG. Andernfalls werde diese nicht vergütet.
Die Abrechnung erfolgt zu den im Leistungsverzeichnis angebotenen Stundenlohnsätzen."
Aufsichtspersonen werden nicht gesondert vergütet.
Regieberichte sind täglich zu führen und müssen zum Ende jeder Woche per E-Mail an den AG und die Objektüberwachung gesendet werden und im DPR abgelegt werden.
Die Objektüberwachung prüft nur, ob angefallene Stunden und Material tatsächlich angefallen, vorbehaltlich einer Abrechnung durch eine bestehende LV-Position.
Falls Regieberichte eingereicht werden, die älter als zwei Wochen nach Anfallsdatum sind, werden diese unabhängig der tatsächlichen Ausführung nicht mehr anerkannt.
Bei Arbeiten, die durch eine Fachkraft erledigt werden kann und kein Vorarbeiter erforderlich ist, werden nur Stundensätze für Facharbeiter vergütet.
Deshalb: vor Beginn der Arbeiten auf Stundenlohn ist die Abstimmung mit der Objektüberwachung erforderlich.
Der Bieter bestätigt, daß die aufgeführten Stundensätze
unter Beachtung der preisrechtlichen Vorschriften
ermittelt worden sind und die üblichen Berechnungsmerkmale vollständig beinhalten.
Mit den Stundensätzen ist folgendes abgegolten:
-  Tariflohn bzw. tatsächlich gezahlter Lohn
-  Zuschläge für vom Auftragnehmer zu vertretende Überstunden, Nacht-, Sonn- und Feiertagsarbeit
-  Entgelt für die üblichen Wegezeiten
-  Lohnnebenkosten (z.B. Auslösung, Fahrgeld, Personaltransportkosten,
  Verpflegungszuschuss, Übernachtungskosten etc.
-  Aufsichtspersonal, sofern nicht gesondert auszuweisen und vom Auftraggeber speziell angefordert
-  Sozialaufwand (Arbeitgeberanteil)
-  Gemeinkosten der Baustelle
-  allgemeine Geschäftskosten
-  vermögensbildende Maßnahmen
-  Vorhaltekosten für Werkzeug und Kleingeräte
-  Verschleiß- und Betriebskosten für Werkzeug und Kleingeräte
-  Wagnis und Gewinn
Die Einheitspreise beinhalten die Kleingeräte einschließlich Hilfs- und Betriebsstoffe, sowie AV+RepKo und alle erforderlichen Einsatzmittel wie Bohrer, Meissel, Schleifscheiben etc.

#### Abschnitt 4.1 Stundenlohnarbeiten

*Hinweis: Vorbemerkungen zu Stundenlohnarbeiten*
Vorbemerkungen zu Stundenlohnarbeiten

Der Bieter bestätigt, daß die aufgeführten Stundensätze
unter Beachtung der preisrechtlichen Vorschriften
ermittelt worden sind und die üblichen
Berechnungsmerkmale vollständig beinhalten.
Mit den Stundensätzen ist folgendes abgegolten:
-  Tariflohn bzw. tatsächlich gezahlter Lohn
-  Zuschläge für vom Auftragnehmer zu vertretende Überstunden, Nacht-,
  Sonn- und Feiertagsarbeit
-  Entgelt für die üblichen Wegezeiten
-  Lohnnebenkosten (z.B. Auslösung, Fahrgeld, Personaltransportkosten,
  Verpflegungszuschuss, Übernachtungskosten etc.
-  Aufsichtspersonal, sofern nicht gesondert auszuweisen und vom
  Auftraggeber speziell angefordert
-  Sozialaufwand (Arbeitgeberanteil)
-  Gemeinkosten der Baustelle
-  allgemeine Geschäftskosten
-  vermögensbildende Maßnahmen
-  Vorhaltekosten für Werkzeug und Kleingeräte
-  Verschleiß- und Betriebskosten für Werkzeug und Kleingeräte
-  Wagnis und Gewinn
Leistungen im Stundenlohn werden grundsätzlich nur dann
vergütet, wenn sie vor ihrem Beginn vereinbart werden.

**4.1.10 Vorarbeiter/-in Stundenlohnarbeiten sämtliche Kosten/Zuschläge**
Stundenlohnarbeiten durch Vorarbeiter/-in
auf Anordnung des AG ausführen,
der Verrechnungssatz für die jeweilige Arbeitskraft umfasst sämtliche Aufwendungen wie Lohn- und Gehaltskosten, Lohn- und Gehaltsnebenkosten, Zuschläge, lohngebundene und lohnabhängige Kosten, sonstige Sozialkosten, Gemeinkosten, Wagnis und Gewinn.
Menge: 5,000 h

**4.1.20 Facharbeiter/-in Stundenlohnarbeiten sämtliche Kosten/Zuschläge**
Stundenlohnarbeiten durch Facharbeiter/-in
auf Anordnung des AG ausführen,
der Verrechnungssatz für die jeweilige Arbeitskraft umfasst sämtliche Aufwendungen wie Lohn- und Gehaltskosten, Lohn- und Gehaltsnebenkosten, Zuschläge, lohngebundene und lohnabhängige Kosten, sonstige Sozialkosten, Gemeinkosten, Wagnis und Gewinn.
Menge: 5,000 h

**4.1.30 Bauhelfer/-in Stundenlohnarbeiten sämtliche Kosten/Zuschläge**
Stundenlohnarbeiten durch Bauhelfer/-in
auf Anordnung des AG ausführen,
der Verrechnungssatz für die jeweilige Arbeitskraft umfasst sämtliche Aufwendungen wie Lohn- und Gehaltskosten, Lohn- und Gehaltsnebenkosten, Zuschläge, lohngebundene und lohnabhängige Kosten, sonstige Sozialkosten, Gemeinkosten, Wagnis und Gewinn.
Menge: 5,000 h

**4.1.40 An-/Abfahrten**
An-/Abfahrt für Stundenlohnarbeiten, die nicht im Zusammenhang mit der Hauptleistung stehen.
Die Leistung muss maximal 24 Stunden nach Aufforderung durch die Objektüberwachung ausgeführt werden.
Menge: 1,000 Stk

### Bereich 5 WARTUNG

#### Abschnitt 5.1 Wartungsarbeiten Trennvorhänge

*Hinweis: Wartungsarbeiten*
Nachfolgende Positionen verstehen sich als Komplettwartung.

Dabei sind alle Wartungsaufwände gemäss Herstellervorgaben / Zulassungen, alle Personalkosten, alle für die Wartung erforderlichen Sicherheitsmassnahmen, Anfahrt und Abfahrt sowie alle Verbrauchsmaterialien einzurechnen.

Die Wartungsarbeiten werden zwar zur Wertung hier im Leistungsverzeichnis mit abgefragt, jedoch vom Auftraggeber im Hauptauftrag nicht mit beauftragt.
Für die Wartungsarbeiten wird ein gesonderter Vertrag geschlossen.

**5.1.10 Wartung Trennvorhänge innerhalb Gewährleistung**
Wartungs- und Instandhaltungsarbeiten einschl.
der gesetzlich vorgeschriebenen jährlichen Funktionsprüfung gemäss Herstellervorgaben / Zulassungen an allen vorbeschriebenen Trennvorhängen mit elektrischen Elementen innerhalb der Gewährleistungszeit

Wartungspreis pro Jahr = Stück während der Gewährleistung
Menge: 4,000 Stk
